# Baumuniversität
Angebotsaufforderung (GAEB DA XML 3.3, DA83)
Projekt: 23-21 BMN
Währung: EUR
Auftraggeber: Stiftung Fürst-Pückler-Museum Park und S, Robinienweg 5, 03042 Cottbus, Deutschland, Ansprechpartner Dr. Juliane Ribbeck-Lampel, Telefon +49 (0) 355 7515-140
Erstellt mit: 5 260209, NOVA AVA, 11.02.2026

## BAUBESCHREIBUNG TROCKENBAUARBEITEN
Zur Realisierung des Modellprojekts „Neue Branitzer Baumuniversität“ möchte die Stiftung Fürst-Pückler-Museum Park
und Schloss Branitz auf dem Gelände einer ehemaligen Großgärtnerei einen Teil der vorhandenen
Gewächshäuser (Haus 1-6) sowie eine Lagerhalle (Haus 7) nachnutzen. Die Gebäude werden dem Baumschulbetrieb dienen.
Die vorhandene Substanz wird hierfür umgebaut bzw. modernisiert.

Das Los der Trockenbauarbeiten umfasst das Haus 1.

Leistungsinhalt:
- Erstellen von Trockenbauwänden
- Einbau von Türen und Zargen
- Malervlies auf Innenwänden und -decken
- Malerarbeiten auf Innenwänden und -decken
Gebäude Haus 1
Bei dem Gebäude handelt es sich um ein Breitschiff-Gewächshaus, das in den 1980er Jahren zur Anzucht von Gemüse errichtet wurden.
Innerhalb der bestehenden Gewächshauskonstruktion werden Moduleinbauten in Holztafelbauweise nach dem Konzept "Haus-im-Haus" errichtet. Sie stellen sich als frei stehende Volumen mit Satteldach dar.
Die Module sind nicht der Witterung ausgesetzt.
Die Sanitärräume innerhalb der Holzeinbauten erhalten Abhangdecken aus Gitterrost.

Nutzung:
• Büros, Aufenthaltsräume, Sanitärräume, Analyseraum in Moduleinbauten „Haus-im-Haus“
• Restliche Gewächshausfläche multifunktionale Nutzung: Pflanzungen, Veranstaltungen, etc.

Geschosse: 1
Konstruktionsart: Stahlbau
Errichtungsjahr: 1980er-Jahre
Dachform: Satteldach
Hauptdachneigung: ca. 28°
Höhe First über OKG: ca. 6,35m
Höhe Traufe über OKG: ca. 3,50m
Gebäudezugang: ebenerdig

Zu Beginn der Trockenbauarbeiten sind im Haus 1 die Holzeinbauten inklusive Fenstern fertiggestellt, die Gewächshaushülle wird in diesem Zeitraum abschließend geschlossen.
Die Trockenbau- und Malerarbeiten finden innerhalb der Moduleinbauten statt.

Gebäude Haus 2
Bei dem Gebäude handelt es sich um ein Breitschiff-Gewächshaus, das in den 1980er Jahren zur Anzucht von Gemüse errichtet wurde.

Nutzung:
• Umnutzung zu Lagergebäude für Fahrzeuge und Maschinen
• Lager- und Technikräume

Geschosse: 1
Konstruktionsart: Stahlbau / Holzbau
Errichtungsjahr: 1980er-Jahre
Gebäudezugang: ebenerdig

Innerhalb der bestehenden Gewächshauskonstruktion werden Technikräume als freistehende Einbauten in Holztafel- und Holzmassivbauweise mit Flach- und Pultdach errichtet.
Die Module sind nicht der Witterung ausgesetzt.
Die Außenwandbekleidung der Module besteht aus einer GK- bzw. GKF-Beplankung.
Die Fassade des Gewächshauses wird komplett erneuert und erhält eine Wellblechfassade.

Die Malerarbeiten umfassen das Beschichten der Holzeinbauten an den äußeren Flächen in grauem Farbton.

## HINWEISE ZUR BAUSTELLE
Baustelleneinrichtung
Die für die Baustelleneinrichtung zur Verfügung stehende Fläche ist dem entsprechenden Lageplan Baustelleneinrichtung zu entnehmen. Die genaue Positionierung der Baustelleneinrichtung ist unter Rücksprache mit der Bauüberwachung vorzusehen.
Die BE-Fläche befindet sich auf dem Grundstück des AG.
Durch den AN Baustelleneinrichtung wurden Bauzaun, Zufahrten und Flächen hergestellt, eine Wendemöglichkeit sowie Arbeitsflächen, die der Aufstellung von Containern, Fahrzeugen und Lagerung von Materialien dienen.
Die Anpassung der Baustellen-Logistik an die aktuellen Erfordernisse kann erforderlich werden.
Das Aufstellen von weiteren Containern ist nur in Absprache mit der örtlichen Bauüberwachung durchzuführen.
Eine enge Koordination mit den anderen auf der Baustelle tätigen Gewerken ist erforderlich.
Bei Bedarf ist durch den AN ein Mannschaftscontainer für Aufenthaltsräume seines Personals und Sanitäreinrichtungen aufzustellen, Kosten/ Beantragung liegen beim AN.

Kran
Der Einsatz eines stationären Kranes ist nicht vorgesehen.

Verkehrsanbindung
Das Baufeld ist über öffentliche Straßen zu erreichen. Die Baustellenzufahrt hat über die Liebermannstraße, Ecke Holbeinstraße zu erfolgen. Nach Befahren des Grundstücks über die bestehende Einfahrt erfolgt die Zuwegung zum Baufeld über eine interne Straße.
Fahrzeuglängen sind auf 12m Länge beschränkt (3-achsiger LKW).
Eine Beschädigung der Straßen sowie eine Behinderung der Zugänglichkeit der angrenzenden Nachbarn ist auszuschließen.
Der angrenzende Verkehr darf durch den Baustellenbetrieb nicht behindert werden.
Eine Wendemöglichkeit für LKWs kann lediglich über das Baugrundstück erfolgen. Das Abstellen von Fahrzeugen ist nur auf dem Grundstück, nicht im Straßenbereich möglich.

Arbeitszeit
Die Ausführung der Arbeiten ist für die Werktage Mo.-Fr. vorgesehen, in den gesetzlich zugelassenen Zeiten. Samstagsarbeit ist möglich. Die Einhaltung der gesetzlichen Ruhezeiten ist grundsätzlich zu beachten.
Während der Bauzeit ist vom AN täglich ein Bautagebuch zu führen. Das Bautagebuch ist wöchentlich an die BL zu übermitteln.

Baustrom/Bauwasser
Baustrom und Bauwasser werden bauseits zur Verfügung gestellt, Verbrauch wird vom AG bezahlt.
Abzug für die Nutzung von Baustrom und Bauwasser: 0,6% von der netto-Schlussrechnungssumme.

Baustellen-WC
Sanitäreinrichtungen werden in folgendem Umfang vom AG für die gemeinsame Nutzung durch alle Gewerke gestellt:
- 1 WC Damen
- 1 WC, 1 Urinal Herren

Gerüste
Gerüste werden durch die jeweiligen Gewerke selber gestellt und betrieben.

Medienfreischaltung
Erfolgt bauseits.

Kampfmittelfreiheit
Nicht relevant, da keine Erdarbeiten.

Abfallbeseitigung und Baustellenordnung:
Abfallsammlung erfolgt durch: AN
Baustellenreinigung erfolgt durch : AN
Abfallentsorgung erfolgt durch: AN

Schutzzone:
Baustelle liegt in Trinkwasserschutzgebiet: nein

Sicherheit auf der Baustelle
Der AN ist verantwortlich für die Erfüllung der Arbeitsschutzpflichten nach Arbeitsschutzgesetz, Betriebssicherheitsverordnung und dem Regelwerk der Berufsgenossenschaften. Der AN hat nach BGV A1, Kap.4, Abschn. 3 "Erste Hilfe" die erforderlichen Ersthelfer zu benennen. Der AN darf nur solche Maschinen und Geräte auf die Baustelle bringen, die die vorgeschriebenen Sicherheitsprüfungen aufweisen. Die Prüfbescheinigungen sind auf Verlangen vorzuzeigen.

Vor Arbeitsaufnahme ist vom AN eine Gefährdungsanalyse der für die Beschäftigten mit ihrer Arbeit verbundenen Gefährdungen durchzuführen und schriftlich zu dokumentieren, welche Maßnahmen des Arbeits- und Gesundheitsschutzes auf der Baustelle für seine Beschäftigten erforderlich sind. Den Beschäftigten des AN sind vom AN vor Arbeitsbeginn die der Gefährdungs- Analyse entsprechenden Anweisungen (Unterweisungen, Betriebsanweisungen, Montage- und Demontageanweisungen) zu erteilen. Der AN ist verpflichtet, sein Personal den jeweiligen Gefährdungen entsprechend mit den notwendigen Schutzausrüstungen auszustatten. Alle am Bau Beschäftigten müssen Schutzausrüstung tragen.

Bei den Arbeiten im Gebäude ist die Schmutzbelastung auf ein absolutes Minimum einzuschränken, dazu sind alle technischen Möglichkeiten zu nutzen (z.B. Bohr- und Trenngeräte mit permanenter Absaugung). Die Arbeitsbereiche sind unverzüglich nach Abschluss der Arbeiten, bei mehrtägigen Arbeiten arbeitstäglich zu reinigen.

Die Zuwege außerhalb und innerhalb des Gebäudes sind permanent sauber zu halten, ggf. durch Nichteinhaltung dieser Forderung erhöhte Reinigungskosten des Bauherrn / Betreiber / Nutzer werden bei der Abrechnung in Abzug gebracht.

Videoüberwachung
Im Bereich der Baustelle wird eine Überwachung mittels Videokamera betrieben, die Aufnahmen im Internet überträgt. Ein öffentlicher Zugriff auf die Daten besteht nicht. Die Bilder werden außerdem für die Erstellung einer Zeitrafferaufnahme genutzt. Bei öffentlicher Vorführung von Bildern, Filmen oder Zeitrafferaufnahmen werden Personen und Identifikationsmerkmale von Fahrzeugen unkenntlich gemacht. Der Auftragnehmende erklärt sich mit der Nutzung und Übertragung dieser Bilder und Filme einverstanden.

Kommunikation
Die Kommunikation mit der Objektüberwachung hat per Telefon oder Email zu erfolgen.
Der Auftragnehmer hat dafür Sorge zu tragen, dass während der Ausführung seiner Leistung immer mindestens ein fließend deutsch sprechender Mitarbeiter seiner Firma auf der Baustellen anwesend ist.
Es wird eine wöchentliche Baubesprechung vor Ort durchgeführt. Ein vom AN benannter Ansprechpartner/Bauleiter hat bei Erfordernis an dieser teilzunehmen.

## ZTV Trockenbauarbeiten
Zusätzliche Technische Vertragsbedingungen
Trockenbauarbeiten

1 Grundlagen
Für die Leistungen dieses Gewerks gelten die VOB Teil C, insbesondere ATV DIN 18340 Trockenbauarbeiten, und die Allgemein Anerkannten Regeln der Technik.
Ergänzend hierzu gelten die Regelwerke der nachstehend genannten Herausgeber in der zum Zeitpunkt der Ausführung gültigen Fassung als Grundlage von Kalkulation und Arbeitsausführung:
- AGI: Arbeitsgemeinschaft Industriebau e. V.,
- BAF: Bundesverband Ausbau und Fassade im ZDB,
- BAKT: Bundesarbeitskreis Trockenbau,
- BFS: Bundesausschuss Farbe und Sachwertschutz e. V.,
- GIPS: Bundesverband der Gipsindustrie e. V.,
- BVS: Bundesverband Systemböden e. V.,
- DGfdB: Deutsche Gesellschaft für das Badewesen e. V.,
- RAL: Deutsches Institut für Gütesicherung und Kennzeichnung e. V.,
- SAF: Fachverband der Stuckateure für Ausbau und Fassade,
- VdS Schadenverhütung GmbH.
2 Vorleistung und Planung
Innerhalb von 10 Tagen nach Auftragserhalt, in jedem Fall jedoch rechtzeitig vor Materialdisposition und Ausführungsbeginn, wird der AN dem AG unaufgefordert den Teil seiner späteren Dokumentation übergeben, aus dem alle bauaufsichtlichen Zulassungen, Prüfzeugnisse, Einbaubedingungen und technischen Eigenschaften der vom AN zum Einbau vorgesehenen Produkte ersichtlich sind.
Der AN hat den AG auf die für die angebotenen Leistungen erforderlichen bauseitigen Vorleistungen rechtzeitig vor Ausführungsbeginn der an ihn beauftragten Leistungen hinzuweisen.
Soweit Toleranzen aus Vorleistungen vom AN beseitigt werden, erstellt der AN vor Beseitigung oder Ausgleich der Toleranzen ein Aufmaß über diese Leistungen. Nach Leistungserbringung ist die Abrechnung des Aufwands zur Toleranzbeseitigung nicht mehr nachvollziehbar. Daher wird der AN das diesbezügliche Aufmaß vom AG rechtzeitig vor Arbeitsausführung als Grundlage seines Vergütungsanspruchs prüfen lassen.
Der AN plant eigenverantwortlich seinen baustelleninternen Arbeitsablauf. Hieraus folgernd sind alle eventuellen bauablaufbedingten Aufwendungen für Hebezeuge, Mobilkraneinsätze, Bauzwischenzustände, Provisorien, Unterstützungen, Tragrüstungen, Lehren etc. integraler Leistungsbestandteil des AN und werden nicht gesondert vergütet, soweit nicht in Leistungspositionen ausdrücklich abweichend beschrieben.
Soweit der AN wartungspflichtige Anlagen, Bauelemente oder -leistungen ausführt, wird er unaufgefordert und rechtzeitig vor Abnahme seiner Leistungen dem AG Wartungsverträge vorlegen, die für die Dauer des Gewährleistungszeitraums alle zur Erhaltung der Gewährleistungsansprüche des AG erforderlichen Leistungen enthalten, und um ggf. bestehende bauaufsichtliche Anforderungen an regelmäßige Wartungen und Prüfungen zu erfüllen.
Vor Beginn der Arbeiten ist vom AN eine Werkstatt- und Montageplanung für alle Anschlüsse, Abschlüsse und Deckenkonstruktionen zu erstellen und dem AG vor Ausführung zur Prüfung und Freigabe vorzulegen. Bestandteil der Werkstatt- und Montageplanung des AN sind u. a.:
- Prüfung und Berücksichtigung der voraussichtlichen Trocknungszeiten im Hinblick auf den Bauzeitenplan,
- Durchbrüche in Wände und Decken mit Anforderungen an Brand- und Schallschutz,
- rechtzeitig vor Ausführungsbeginn Überprüfung der bauseitigen Untergrundbeschaffenheit auf Eignung für die eigene Leistung in Bezug auf Haftzugfestigkeit bei Erfordernis,
- Nachweise statischer, brandschutz-, schallschutz-, wärmeschutz- und sicherheitstechnischer Art,
- Fugen,
- Überprüfung der tatsächlichen Einbauhöhen bezogen auf das gesamte Ausbausystem,
- Prüfung der AG-seitigen Planung auf Anordnung von Streiflichtquellen.
Unverzüglich nach Auftragserteilung sieht der AN die TGA- und die ELT-Fachplanung sowie ggf. das BS-Konzept unaufgefordert ein. Der AN fordert von den Gewerken ELT, TGA und Innentüren unaufgefordert die Einbauanleitungen für jegliche Einbauteile, Schottungen, BS-Klappen und Türelemente an, um diese im Rahmen seiner Werkstatt- und Montageplanung zu sichten und geeignete Einbausituationen als Vorleistung für die anderen Gewerke erstellen zu können. Der AN legt unaufgefordert Montagepläne vor, die - in Abstimmung auf die von den TGA-Gewerken durchzuführenden Medien und deren Einbaubedingungen aus Brandschutzanforderungen - die genaue Lage der Tragprofile der Unterkonstruktion erkennen lassen.
Sämtliche Oberwände bzw. Wandschotts oberhalb flurquerender Türen sind detailliert in ihrer Medienbelegung und Unterkonstruktionsausbildung vom AN rechtzeitig vor Beginn der Arbeiten und in Abstimmung auf die TGA-Gewerke zu planen.

3 Ausführung und Konstruktion
3.1 Ausführung
3.1.1 Allgemeine Grundlagen zur Kalkulation
Der nutzungsbezogene Mindestschallschutz gemäß VDI ist einzuhalten, weiterhin prinzipiell erhöhter Schallschutz nach DIN 4109.
Sind Befestigungen von Bauteilen an Vorsatzschalen erforderlich, hat der AN dafür zu sorgen, dass verdeckte Rohre und Leitungen nicht beschädigt werden.
Für die Beplankung sind, soweit nicht anders beschrieben, Platten mit mindestens 12,5 mm Dicke und einer möglichst festen Oberfläche zu verwenden. Beplankungen unter Fliesen- und Plattenbelägen sind mindestens 2-lg. auszuführen.
Mit dem AG ist Rücksprache zu halten, ob Türen im Endzustand eingebaut werden können. Der AN hat zu klären ob, bedingt durch den Bauablauf, eine Zwischenlagerung der Türblätter erforderlich ist bzw. das Anbringen von provisorischen Öffnungsbeschlägen mit anschließendem Gangbarmachen der Türen erforderlich ist.
Sämtliche Revisionsöffnungen sind mit Aluminium-Rahmenkonstruktionen mit Gipsplatteneinlage auszuführen, soweit nicht detailliert abweichend beschrieben.

3.1.2 Produkte
Für die Konstruktion sind die Zulassungen und Prüfbescheide sowie die Richt- und Systemzeichnungen des jeweilig gewählten Herstellers maßgebend. Dabei ist das System zu bevorzugen, welches bei gleicher Wanddicke die höchsten Schalldämmwerte erreicht und die anderen bauphysikalischen Anforderungen ausreichend abdeckt. Für das vom AN zur Ausführung vorgesehene Herstellersystem ist rechtzeitig vor Ausführung die Zustimmung vom AG einzuholen.
In Feucht- und Kellerräumen sind mindestens feuchtraumgeeignete hydrophobierte Gipsplatten (GKBI) einzubauen. Dies gilt auch für die untere Lage bei doppellagigen Beplankungen. Geschnittene Kanten imprägnierter Platten sind nachzuimprägnieren.
Der Einbau von Gips- oder Gipskartonbauplatten (Gewerbebereiche, Schwimmbad- und Sporthallenduschen etc.) - auch hydrophobierter Platten - in feuchtigkeitsgefährdeten, hochbeanspruchten Bereichen ist untersagt. Gegebenenfalls weist der AN den AG hierauf gesondert hin, wenn der AG für solche Bereiche gipshaltige Werkstoffe vorgesehen hat.

3.1.3 Anschlüsse, Durchdringungen, Fugen
Anschlüsse an thermisch beanspruchte Bauteile bzw. Einbauteile sind beweglich auszubilden. Anschlüsse an angrenzende Bauteile sind, sofern in den Unterlagen nicht anders beschrieben oder angegeben, stumpf auszuführen. Haarfugen sind zulässig.
Werden Flächendichtungen in Ausnahmefällen von Befestigungselementen durchdrungen, sind diese ebenfalls abzudichten. Hierfür sind Formteile aus dem verwendeten Abdichtungssystem zu verwenden, die geeignet sind für die Verwendung zusammen mit der Flächendichtung.
Querschnittsschwächungen bzw. -veränderungen von Bauteilen (Dehnfugen, unterschnittene Sockel etc.) sind stets mit der gleichen Anzahl von Beplankungslagen auszuführen wie nebenliegende Wandflächen.
Im Übergang von verschiedenen Flächen (z. B. Dach-Wand), beim Anschluss an andere Bauteile oder -elemente sowie bei Wandanschlüssen sind stets Trennfugen mit Abschlussprofilen zu erstellen. Diese sind anschließend dauerelastisch, abreißsicher und überstreichfähig zu verfugen.
Alle Deckenanschlüsse (an Stützen, Außen- und Innenwände sowie Trennwände) sind so auszuführen, dass alle Bauteilanforderungen gewährleistet werden. Die zu erwartenden Bewegungen der Wände und der Decken müssen ohne Beeinträchtigung möglich sein.
Elastisch verschlossene Fugen sind grundsätzlich zu hinterfüllen, um eine Dreiflankenhaftung zu vermeiden. Als Hinterfüllung sind geschlossenzellige, nicht saugende Materialien zu verwenden.
Anschlüsse zwischen Unterkante Rohbaukonstruktion und Oberkante Wand sind entsprechend den möglichen Verformungen unter Berücksichtigung der bauphysikalischen Anforderungen als Gleitanschlüsse gemäß Herstellerangaben auszubilden.
Bei Rohr-/Kanaldurchführungen etc. durch Wände im unmittelbaren Bereich von Gleitanschlüssen sind mittels vierseitiger Auswechslungen die gleitenden Deckenanschlüsse um den Durchbruch herumzuführen.

3.1.4 Unterkonstruktion - allgemein
Für Nassraumbereiche mit hoher Feuchtigkeitsbeanspruchung sind als Metallunterkonstruktion verzinkte und korrosionsgeschützte Stahlblechprofile sowie korrosionsgeschützte Befestigungsmittel zu verwenden.
Zargenaussteifungsprofile müssen so ausgeführt werden, dass die Bauwerksbewegungen bei größeren Deckendurchbiegungen aufgenommen werden können (z. B. durch Teleskopanschlüsse oder Anschlusswinkel mit ausreichender Federwirkung).
Die Unterkonstruktionen für demontable Systeme müssen in jeder Lage gegen seitliches Verschieben gesichert sein. Auch beim Entfernen einer ganzen Plattenreihe darf sich die Unterkonstruktion nicht verschieben. Dabei darf die Zugänglichkeit, soweit es erforderlich ist, zum Deckenhohlraum und der darin liegenden technischen Teile nicht beeinträchtigt werden. Im Bereich von Türen oder ähnlichen Teilen, durch die die Decke seitlich in horizontaler oder anderer Richtung beansprucht werden könnte, sind zusätzliche Diagonalaussteifungen einzubauen.
Wasserführende Rohrleitungen in Trockenbauschächten benötigen im Allgemeinen spezielle Unterkonstruktionen für mehrfache Befestigung über die Geschosshöhe, Befestigungen lediglich an Standard-Trockenbauprofilen sind in der Regel nicht ausreichend. Der Unternehmer meldet beim AG Bedenken an, wenn er feststellt, dass Installationstrassen zur Lastabtragung an von ihm errichteten Trockenbaukonstruktionen befestigt werden.

3.1.5 Spachtelung, Oberflächen
Der AN prüft vor Ausführung von oberflächensichtig verbleibenden Arbeiten, ob in der späteren Nutzung Streiflicht entstehen kann oder künstliche Beleuchtung geplant ist. In diesem Fall sind Oberflächen nach Q4 streiflichttauglich herzustellen. Die Versorgung der Streiflichtquellen während der Ausführung erfolgt durch den AN.
Ist für einen Raum Gussasphalt als Bodenaufbau vorgesehen, dürfen Spachtelarbeiten erst im Anschluss daran durchgeführt werden. Es ist zu vermeiden, dass gespachtelte Flächen mit Warmluft beaufschlagt werden.
Sichtbare Stoßfugen umlaufender Bekleidungen sind auf Gehrung herzustellen, soweit nicht produktspezifisch eine andere Ausführung vorgesehen ist.
Elastische Verfugungen sind grundsätzlich mit überstreichbarem Material auszuführen.
Die Ausführung der Innenecken von Wänden, die erkennbar nur vliesarmiert und/oder gestrichen werden, erfolgt stets mit Inneneckformteilen.
Der AN erkundet unaufgefordert, welche Wandoberflächen vom Folgegewerk mit Fliesen belegt werden, und spachtelt in diesen Bereichen die Oberfläche lediglich in Qualität Q1 mit 10 cm breit verspachtelten Fugen zur späteren Aufnahme von Fliesenbelägen.

3.1.6 Beplankung
An Türen ist die Beplankung im Sturzbereich mit ausgeklinktem Anschnitt auszuführen (Beplankungsfuge verläuft nicht in einer Flucht mit der Türzarge).
Alle sichtbaren Innen- und Außenecken sind, sofern nicht anders beschrieben, mit GK-Formteilen auszuführen.
Bereiche mit hoher Feuchtebeanspruchung müssen mit feuchtigkeitsunempfindlichen, zementgebundenen Platten in allen Beplankungslagen beplankt werden. Dies betrifft insbesondere alle nicht häuslichen Nassbereiche und gewerblichen Nassbereiche. Die Stöße dieser Platten sind zu verkleben, um die Anforderungen an feuchtigkeitsunempfindliche Untergründe zu erfüllen.

3.1.7 Brandschutz
Die Einbauanleitungen aller von Drittgewerken verbauten Produkte, die in Trockenbaukonstruktionen liegen oder diese tangieren, sind vom AN selbsttätig bei dem AG abzufordern, um die für diese Produkte erforderlichen Einbausituationen erstellen zu können (so beispielsweise die Einbauanleitungen von Brandschutzklappen, damit der AN die verstärkten Profile, die Laibung und den umlaufenden Spalt um die Klappen maßhaltig und zulassungsgerecht herstellen kann).
Trockenbauwände mit Schall- oder Brandschutzanforderungen sind in mindestens 150 mm Wandstärke auszuführen, sofern Lichtschalter und Steckdosen in der Wand vorgesehen sind, um die erforderlichen Brand- und Schallschutzanforderungen auch im Bodenbereich hinter Hohlwanddosen herstellen zu können.
Sind in der Planung des AG Wände mit Brand- oder Schallschutzanforderungen in geringer Wandstärke als 150 mm vorgesehen, so meldet der AN hiergegen Bedenken an.
Öffnungen für Schalter- und Abzweigdosen sind entsprechend den Elektroinstallationsplänen bzw. nach Angabe des Elektrikers herzustellen. Bei Trennwandkonstruktionen mit Brandbeanspruchungen sind die Elektrodosen in Gips einzubetten oder rückseitig abgekoffert oder mittels zugelassener Hohlwanddosen auszuführen. Keinesfalls sind sich gegenüberliegende Elektrodosen zulässig ohne Hinterfüllung mit Mineralwolle oder Gipsmörtel.
Durchführungen durch brand- oder schallschutzqualifzierte Trockenbauwände sind stets mit Auslaibung aus Blech und Beplankung entsprechend dem Hauptbauteil im Laibungsbereich auszuführen.
Werden Brandschutzklappen in Trockenbauwände eingebaut, so hat der AN nach Ausführung der ersten BS-Klappe die Zustimmung des RLT-Prüfingenieurs zur getätigten Ausführung einzuholen. Erst nach dessen Zustimmung sind weitere BS-Klappen im Trockenbau einzubauen.
Dem AN obliegt eine hohe Verantwortung durch das Verschließen/Verdecken von Brandschottungen. Demzufolge darf der AN Trockenbaukonstruktionen mit horizontalen Brandschottungen in Geschossdecken, unabhängig von jeglicher AG-seitiger Freigabe zum Schließen von Schächten und Vorwänden, nur dann erfolgen, wenn die Geschossdeckendurchtritte brandschutztechnisch qualifiziert verschlossen wurden. Ist dies trotz Aufforderung an den AN, die entsprechenden Trockenbaukonstruktionen zu schließen nicht erfolgt, so meldet der AN Bedenken beim AG gegen die Bauausführung an und stellt die diesbezüglichen Leistungen bis zur Klärung zurück.

3.1.8 Türen
Türöffnungen sind unabhängig vom Türblattgewicht stets mit eingestellten UA-Verstärkungsprofilen auszuführen.
Soweit Rohrrahmentüren, auch von Drittgewerken, an oder zwischen Trockenbauwänden zum Einbau vorgesehen sind, sind die Einbauanleitungen der Türen zu beachten. In solchen Situationen sind in der Regel mindestens Quadratrohre von 50 x 50 x 4 mm mit teleskopierbaren Deckenanschlüssen vorzusehen. Sind solche Unterkonstruktionen nicht vorhanden, meldet der AN rechtzeitig vor dem Schleifen der zweiten Wandseite Bedenken gegen den Türeinbau an.

3.2 Bauphysik
Soweit außenseitig keine oder nur eine Dämmung geringer Stärke (< 6 cm im Laibungsbereich) aufgebracht wird, soll eine zusätzliche Laibungsinnendämmung vorgesehen werden. Als Material hierfür sind Kalziumsilikatplatten zu verwenden, sofern nicht ausdrücklich etwas anderes beschrieben ist. Der AN weist den AG ggf. auf das Erfordernis der vorbeschriebenen Laibungsinnendämmung hin.

## ZTV Innentüren
Zusätzliche Technische Vertragsbedingungen
Innentüren, Tore

1 Grundlagen
Für die Leistungen dieses Gewerks gelten die VOB Teil C, insbesondere
- ATV DIN 18355 - Tischlerarbeiten,
- ATV DIN 18357 - Beschlagarbeiten,
- ATV DIN 18358 - Rollladenarbeiten,
- ATV DIN 18360 - Metallbauarbeiten,
- ATV DIN 18361 - Verglasungsarbeiten
und die Allgemein Anerkannten Regeln der Technik.
Ergänzend hierzu gelten die Regelwerke der nachstehend genannten Herausgeber in der zum Zeitpunkt der Ausführung gültigen Fassung als Grundlage von Kalkulation und Arbeitsausführung:
- BAKT: Bundesarbeitskreis Trockenbau,
- BIV: Bundesinnungsverband des Glaserhandwerks,
- Deutsche Bauchemie e. V.,
- DGfdB: Deutsche Gesellschaft für das Badewesen e. V.,
- DGUV: Deutsche Gesetzliche Unfallversicherung e. V.,
- DIN: Deutsches Institut für Normung e. V.,
- FTA: Fachverband Türautomation e. V.,
- GDA: Gesamtverband der Aluminiumindustrie e. V.,
- GSB International e. V.,
- ift Rosenheim GmbH,
- Informationsverein Holz e. V.,
- IVD: Industrieverband Dichtstoffe e. V.,
- RAL: Deutsches Institut für Gütesicherung und Kennzeichnung e. V.,
- RAL: Gütegemeinschaft Fenster, Fassaden und Haustüren e. V.,
- ttz: Industrieverband Tore Türen Zargen e. V.,
- VDE Verlag GmbH,
- VdS Schadenverhütung GmbH.
2 Vorbereitung und Planung
Innerhalb von 10 Tagen nach Auftragserhalt, in jedem Fall jedoch rechtzeitig vor Materialdisposition und Ausführungsbeginn, wird der AN dem AG unaufgefordert den Teil seiner späteren Dokumentation übergeben, aus dem alle bauaufsichtlichen Zulassungen, Prüfzeugnisse, Einbaubedingungen und technischen Eigenschaften der vom AN zum Einbau vorgesehenen Produkte ersichtlich sind.
Der AN hat den AG auf die für die angebotenen Leistungen erforderlichen bauseitigen Vorleistungen rechtzeitig vor Ausführungsbeginn der an ihn beauftragten Leistungen hinzuweisen.
Rechtzeitig vor Beginn der Ausführung seiner Arbeiten hat der AN eigenverantwortlich vorgegebene Maße und benannte Höhen auf Übereinstimmung mit am Bau vorhandenen Meterrissen zu prüfen und erforderlichenfalls die Maßgenauigkeit des Rohbodens durch Nivellement festzustellen. Bei Überschreitung der Toleranzgrenzen ist der Auftraggeber unverzüglich zu verständigen.
Der AN plant eigenverantwortlich seinen baustelleninternen Arbeitsablauf. Hieraus folgernd sind alle eventuellen bauablaufbedingten Aufwendungen für Hebezeuge, Mobilkraneinsätze, Lehren etc. integraler Leistungsbestandteil des AN und werden nicht gesondert vergütet, soweit nicht in Leistungspositionen ausdrücklich abweichend beschrieben.
Soweit der AN wartungspflichtige Anlagen, Bauelemente oder -leistungen ausführt, wird er unaufgefordert und rechtzeitig vor Abnahme seiner Leistungen dem AG Wartungsverträge vorlegen, die für die Dauer des Gewährleistungszeitraums alle zur Erhaltung der Gewährleistungsansprüche des AG erforderlichen Leistungen enthalten, und um ggf. bestehende bauaufsichtliche Anforderungen an regelmäßige Wartungen und Prüfungen zu erfüllen.
Vor Beginn der Arbeiten ist vom AN eine Werkstatt- und Montageplanung zu erstellen und dem AG vor Ausführung zur Prüfung und Freigabe vorzulegen. Bestandteil der Werkstatt- und Montageplanung des AN sind u. a.:
- statische Bemessung der Scheibenstärken (angegebene Glasstärken sind nur als Gestaltungsvorschlag zu verstehen),
- Nachweise statischer, brandschutz-, schallschutz-, wärmeschutz- und sicherheitstechnischer Art, unter Berücksichtigung möglicher auftretender Verformungen und Spannungen durch Stoß und thermische Belastungen,
- Bemessung der Konstruktionen einschließlich Verkehrslasten einschließlich der Unterkonstruktionen und der Verankerung,
- Türlisten unter Berücksichtigung der erforderlichen Öffnungs-/Durchgangsbreiten und Öffnungsrichtungen sowie aller für den Brandschutz relevanten Einbauteile, Funktionsmechanismen, Schließer sowie Schließfolgeregelung, FSA, Beschläge, Fluchttürwächter, Fluchttürterminals. Jede Türanlage erhält eine Nummer, die in den Grundrissen eingetragen wird.
Der AN erstellt Übersichtspläne über elektrisch oder elektronisch aufzuschaltende Türelemente unverzüglich, spätestens 10 Tage nach Beauftragung, zur Vorlage beim AG. Der AN stimmt diese auch mit dem Elektrogewerk ab. Soweit elektromotorische Türantriebe Leistungsbestandteil des AN sind, erstellt dieser unaufgefordert eine Gefährdungsanalyse für jede unterschiedliche Einbausituation zum Nachweis der Zulässigkeit des Einbaus am konkreten Einbauort.
Der AN prüft im Rahmen seiner Arbeitsvorbereitung die Elektroinstallationsplanung des AG auf Vollständigkeit und Lage der Anschlüsse für die Türelemente.
Der AN übergibt unverzüglich, spätestens innerhalb von 10 Tagen nach Beauftragung, eine Zusammenstellung aller Einbauanleitungen an den AG und weist auf erforderliche Vorleistungen in den Trockenbauwänden hin.
Der AN klärt mit Erstellung der Türliste rechtzeitig vor Bestellung der Türen die erforderliche Einbauhöhe der Türdrücker und weist den AG auf die Vorgabehöhe 850 mm aus DIN 18040-2 Tabelle 1 hin.
Soweit Tür- oder Fensterlisten sowie Glasstärken in der Leistungsbeschreibung benannt, gelten diese nur als Kalkulations-, nicht aber als Ausführungsgrundlage.
Der AN unterbreitet dem AG mit Angebotsabgabe ein weiteres, gesondertes Angebot für die regelmäßige jährliche Wartung aller brandschutzrelevanten Bauteile für die Dauer von 5 Jahren. Die Wartung ist von qualifizierten Fachkräften nach EN 14677 durchzuführen.

3 Türen
3.1 Türliste des AN, Werkstatt- und Montageplanung
Der AN erstellt innerhalb einer Woche nach Auftragserhalt eine Türliste auf Grundlage eines örtlichen Aufmaßes, der Ausführungsplanung des AG, der Leistungsbeschreibung und dieser ZTV. Stellt der AN in diesem Zusammenhang Widersprüche zwischen den verschiedenen Ausführungsgrundlagen fest, weist er den AG auf diese Widersprüche ausnahmslos hin und fordert Aufklärung und Entscheidung des AG rechtzeitig vor Materialbestellung ein. Die Erstellung der AN-seitigen Türliste gilt als Werkstatt- und Montageplanung des AN.
Der AN trägt in die von ihm zu erstellende Türliste alle lichten Durchgangsbreiten von Türflügeln ein, die sich aus der Kombination seiner Türkonstruktionen und der vorhandenen Öffnungsmaße ergeben. Er gleicht unaufgefordert und zum Zeitpunkt der Erstellung der Türliste die von ihm ermittelten lichten Durchgangsbreiten mit den vom AG anzugebenden mindesterforderlichen Durchgangsbreiten ab und meldet erforderlichenfalls beim AG Bedenken an, wenn geforderte lichte Durchgangsbreiten nicht eingehalten werden können.
Eckstöße von Bekleidungen und Verleistungen sind auf Gehrung auszuführen. Bekleidungen und Verleistungen sind im Material und mit der gleichen Oberflächenbehandlung wie die Einbauelemente herzustellen.
Falzdichtungen und Türdrücker sind erst nach Ausführung der Malerarbeiten einzubauen und in den Türecken auf Gehrung zu schneiden.

3.2 Zargen
Vor dem Verputzen eingesetzte Türzargen sind so auszubilden, dass sie nach ihrem Einbau die Lehre für Innen- und Außenputz bzw. bei mehrschichtigen Außenwänden für Innenputz und Wetterschutzhaut (Verblender o. Ä.) bilden. Daher sind alle Zargen abschnittsweise in die Rohbauwandöffnungen einzumessen. Die Zargen und Türschlagrichtung aller Türen sind so auszuwählen, dass die Zargenspiegel-Ansichtsbreiten von Türen unterschiedlicher Funktion gleichartig erscheinen.
Wegen der Lehrfunktion sind die Zargen flucht-, lot- und maßgerecht einzubauen. Dabei sind die zulässigen Toleranzen, speziell die Winkeltoleranzen in horizontaler und vertikaler Richtung, der vorleistenden Gewerke auszugleichen.
Sind Umfassungszargen mit Mörtel zu füllen, ist die Tür bis zur Erhärtung geschlossen zu halten und gegen unbefugtes Öffnen zu sichern. Ein Einschäumen von Türen mit Rauch- oder Brandschutzanforderung ist nicht zulässig, es sind Türen mit entsprechender Einbauanweisung vorzusehen.
Zargen ungefälzter Türen sind so maßhaltig zu setzen, dass die Fugenmaße zwischen Türblatt und Türzarge maximal 2 mm differieren. Der hierfür erforderliche erhöhte Aufwand ist vom AN zu berücksichtigen.
Stahlzargen und Zargen aus Holzwerkstoffen müssen Abweichungen von geplanten Soll-Wanddicken von -5 bis +10 mm ausgleichen können. Stahlzargen sind mit einer Mindestblechdicke von 1,5 mm für Türen ohne Funktionsanforderung im Wohnungsbau und 2 mm für alle übrigen Türen auszuführen.

3.3 Unterer Abschluss
Der AN stellt durch seine Montage sicher, dass die Fuge unterhalb von Rauchschutztüren nicht größer als in der Einbauanleitung des Herstellers vorgegeben ist. Sollte die bauliche Vorleistung hierfür nicht geeignet sein, so informiert der AN den AG rechtzeitig vor Ausführung hierüber.
Brandschutztüren dürfen unterseitig nur bis zu einer maximalen Höhe, in der Regel nicht mehr als 2 cm, unterseitig gekürzt werden. Unterschnitte zur Nachströmung gemäß Prüfzeugnis oder bauaufsichtlicher Zulassung unter Brandschutztüren sind unzulässig.
Türen in Bereichen mit Warenverkehr dürfen nur maximal 4 mm Schwellenhöhe aufweisen. Hauseingangstüren sind generell mit unterer Anschlagschiene herzustellen, soweit kein Warentransport stattfindet.
Der untere Abschluss von Außentüren ist standardmäßig vom AN mit einer Kunststoff-Abdichtungsbahn mit beidseitig mindestens 15 cm seitlichem Überstand vorzurüsten. Die Abdichtungsbahn ist vom AN am Untergrund vollflächig zu verkleben. Der untere Anschluss von Außentüren mit Aufständerung ist durch feuerverzinkte Stahlteile und Wärmedämmelemente auszuführen.
Behindertengerechte, ebenengleiche Ausgänge an Terrassen und Balkonen bedingen konstruktive Maßnahmen wie etwa beheizte und an die Entwässerung angeschlossene Rinnen vor solchen Türanschlüssen. Soweit der AN die Gefahr von Wassereinbruch durch mangelnde Aufkantungshöhen an Türen vermuten kann, teilt er dies dem AG rechtzeitig vor Ausführung der Leistungen mit.
Alle unteren Rahmenprofile von Fest- und Flügelrahmen müssen eine Höhe von mindestens 105 mm aufweisen.
Soweit der AN während der Bauausführung keine Trennfugen im Estrich unterhalb von Türen mit Schallschutzanforderungen an geeigneter Stelle in trittschallentkoppelnder, Unterboden-trennender Art Türen vorfindet, meldet er dem AG gegenüber diesbezüglich Bedenken an.

3.4 Feuerschutzabschlüsse und Rauchschutzabschlüsse
Rauch- und Brandschutztüren sind generell als geprüfte Einheit aus Türzarge, Türblatt und den für die Funktion erforderlichen Beschlägen als einheitliches System auszuführen.
Feuerschutztüren müssen selbstschließend sein. Als Betriebszustand gilt "ständig geschlossen", falls nicht beschrieben oder in den Planungsunterlagen ersichtlich.
Zu jeder Funktionstür sind vom Hersteller Einbau- und Wartungsanleitungen sowie Einbaurichtlinien aus dem Zulassungsbescheid mitzuliefern. Erforderliche Abnahmen und Inbetriebnahmen sind als Leistung des AN rechtzeitig durchführen zu lassen und zu dokumentieren.

3.5 Schließung
Alle Rahmentüren sowie alle Mietbereichszugangstüren sind generell so vorzurüsten, dass ein nachträglicher Austausch der Schließbleche gegen elektrische Türöffner ohne weitere Nachrüstungs- und Umbaumaßnahmen unter Wahrung der Zulassung des Elements stattfinden kann. Die entsprechenden Kabel sind als Vorrüstung verdeckt einzulegen, Schließbleche sind in entsprechender Dimensionierung vorzusehen. Die Kabelführung ist für die spätere Nachrüstung von im Türfalz liegenden ("verdeckten") Kabelschaukeln vorzusehen.
3.6 Panikverschluss-Türen in Flucht- und Rettungswegen
Anti-Panikbeschläge sind an allen Türen in Flucht- und Rettungswegen mit Betätigung in Fluchtrichtung erforderlich, um ein jederzeitiges ungehindertes Öffnen dieser Türen sicherstellen.
Soweit bei 2-flg. Türen die erforderliche lichte Türdurchgangsbreite vom Gangflügel alleine nicht gewährleistet wird, sind Vollpanikbeschläge mit Schaltschloss in die Standflügel zu integrieren, die Betätigungsseiten sind hierbei fluchtrichtungsabhängig festzulegen. Erforderlichenfalls sind beidseitige Betätigungen auf Standflügeln vorzusehen.
Alle Türen in Flucht- und Rettungswegen sind ausschließlich mit nach EN 179 geprüften Türdrückern oder nach EN 1125 geprüften Panikstangenbeschlägen auszurüsten. Die in diesen Normen geforderten geringen Betätigungskräfte werden vom Türhersteller in der Kombinationsprüfung von Tür und Beschlag mit Prüfnachweisen belegt.
Sofern Türen in Flucht- und Rettungswegen permanent geschlossen gehalten werden sollen, kann dies nur über Fluchttürterminals gewährleistet werden, die den Türverschluss bei Auslösung der Brandmeldeanlage aufheben. Alternativ hierzu können mechanisch-elektroakustische Fluchttürwächter eingesetzt werden, die akustischen Alarm bei unberechtigter Türöffnung geben.

3.7 Türschließer
Soweit nicht anders beschrieben, ist die Oberfläche von Türschließern in Aluminiumsilber vorzusehen. Türschließer von Außentüren werden auf der Innenseite der Fassade (nicht außenseitig, also Über-Kopf-Montage) montiert.
Scherentürschließer sind nicht zulässig, sofern nicht ausdrücklich in nachfolgenden Leistungspositionen gefordert. Obentürschließer sind standardmäßig mindestens als Gleitschienentürschließer (GLS) mit mechanischer Rastfeststellung auszuführen. Vollintegrierte Türschließer sind bei Holzrahmentüren als Mindeststandard festgelegt.
Die Schließkraft und -geschwindigkeit sind örtlich vom AN unmittelbar vor der Abnahme einzustellen. Eine Nachbegehung ca. 3 Monate nach Inbetriebnahme zum Nachstellen aller Türschließer gehört zum Leistungsumfang des AN.
Sämtliche Befestigungsmittel für Türen am Baukörper müssen aus nichtrostendem Material bestehen oder verzinkt sein. Gegebenenfalls sind Verstärkungen vorzusehen, die ein Ausreißen des Schließmechanismus verhindern, wenn die Türkonstruktion dies erfordert.
Bauaufsichtlich erforderliche Türschließer an Türen, deren Betätigung für die Nutzer einen außergewöhnlich hohen Kraftaufwand erfordert (Bettlägerige, Senioren, kleinere Kinder), sollen Freilaufvorrichtungen erhalten, die auf eine Brandmeldeanlage aufzuschalten sind und die sicherstellen, dass sich die Türschließer so lange im Freilauf befinden, bis die Gebäudebrandmeldeanlage oder die RMZ Alarm auslösen. Der AN weist den AG auf das Erfordernis solcher Freilauftürschließer im Rahmen seiner Werkstatt- und Montageplanung hin.
Nach Malerarbeiten und Bodenbelag, OTS und Absenkdichtungen betriebsfertig herstellen.
3.8 Feststellanlagen und Freilauftürschließer
Überall dort, wo mit betriebsbedingter Offenhaltung von Türen und Toren mit Brand- und/oder Rauchschutzanforderung zu rechnen ist, muss eine Türfeststellanlage (FSA) eingebaut werden. Bei allen flurquerenden Türen, die keinen Nutzungseinheitenabschluss darstellen, ist davon auszugehen, dass diese mit einer FSA auszustatten sind. Der AN weist den AG auf die Erfordernis von Feststellanlagen im Rahmen seiner Werkstatt- und Montageplanung hin. Alle FSA erhalten einen separaten Wandtaster zur Auslösung der FSA mit Beschriftung "Tür schließen".
Die Offenhaltung bei Drehflügeltüren erfolgt in der Regel als teilintegrierte Anlage im Obentürschließer mit im Sturz integriertem Rauchmelder, soweit nicht ausdrücklich mit Haftmagneten beschrieben. Der Offenhaltungswinkel soll mindestens 115° betragen.
Alle Feststellanlagen sind als in die Gleitschienentürschließer integrierte Feststellanlagen einschließlich Rauchmeldezentrale auszuführen. Die Höhe des auf den Rahmen aufbauenden Bauteils soll nicht mehr als 35 mm betragen.
Alle Rauchmeldezentralen weisen die Möglichkeit zum Anschluss mindestens zwei externer Deckenrauchmelder sowie einen potenzialfreien Kontakt zur Aufschaltung eines (bauseitigen) Buskopplers einer Brandmeldeanlage zur zentralen Auslösung der Türschließfunktion auf.
In Bereichen mit hohen mechanischen Beanspruchungen (Schulen, Warenhäusern, Produktionen) sind ausschließlich Wandhaftmagente vorzusehen. Der AN weist den AG mit Erstellung der Türliste auf das Erfordernis von Wandverstärkungen zur Aufnahme der Wandhaftmagnete hin. Beschriftete Auslösetaster für die Haftmagnete sind beidseits der Türelemente anzuordnen.
Soweit nicht an anderer Stelle anderslautend beschrieben, sollen folgende Schnittstellen bei der Ausführung von FSA gelten:
- Lieferung + Einbau TürschließerAN,
- Lieferung + Einbau RauchmeldezentraleAN,
- Lieferung + Einbau FSAAN,
- Lieferung + Einbau DeckenmelderAN,
- Zuführung 230 V bis zur TürAG (Elektrogewerk),
- Zuführung Buskabel bis zur FSAAG (Elektrogewerk),
- Zuleitung unter Putz für DeckenmelderAG,
- Zuleitung auf Putz für DeckenmelderAN,
- Zuleitung unter Putz für Taster, TasterAG (Elektrogewerk),
- BMA-Buskoppler zur AufschaltungAG,
- Prüfbuch, Prüfbescheinigung, InbetriebnahmeAN.
3.9 Kraftbetätigte Türen
Kraftbetätigte ("angetriebene") Türen sind generell an behindertengerechten Gebäudezugängen, Gewerbeküchenzugängen und allen Türen, die regelmäßig von Personen mit Warenverkehr begangen werden, vorzusehen.
Es sind ausschließlich flachbauende Antriebe, H < 70 mm, vorzusehen, alle Rahmenprofile sind hierauf abzustimmen. Alle kraftbetätigten Türen erhalten zusätzlich zum Sensorleistenantrieb beschriftete Unterputz-Betätigungstaster.
Soweit nicht an anderer Stelle anderslautend beschrieben, sollen folgende Schnittstellen bei der Ausführung kraftbetätigter Türen gelten:
Lieferung + Einbau Türantrieb  AN,
- Lieferung + Einbau Türöffner 2-flg. Türen AN,
- Lieferung + Einbau Bedienterminal AN,
- Lieferung + Einbau Sensorleiste (n) AN,
- Zuführung 230 V bis zur Tür AG (Elektrogewerk),
- Unterputz-Taster und KabelzuführungAG (Elektrogewerk),
- Prüfbuch, Prüfbescheinigung, InbetriebnahmeAN.
3.10 Beschläge, allgemein
Soweit nicht anders beschrieben, sind die Beschläge standardmäßig für alle Türen mit Rundrosetten für Drücker und Schloss anstelle von Schildern vorzusehen.
Sämtliche Bänder von Stahlblech- und Glas-Rahmentüren sind in der gleichen Farbe wie Türelemente zu verbauen. Außenliegende Bänder sind nach Montageende mit Sicherung gegen Abschrauben und Herausschlagen der Bandstifte zu versehen.
Eloxiertes Leichtmetall oder polierte Beschläge sind vom AN während der Bauzeit gegen Beschädigung und Verunreinigung mit entsprechenden Folien oder Klebestreifen zu schützen. Diese sind später wieder restlos zu entfernen.
Malerarbeiten sollen durch die Beschlagarbeiten nicht erschwert werden. Der AN wird - soweit technisch möglich - erst nach Abschluss der Malerarbeiten seine Beschläge anbauen.
Alle eingebauten Werkstücke sind einwandfrei gangbar zu machen, Schlösser, Getriebe, Schließfallen, Riegel, Bänder und alle beweglichen Teile sind zu reinigen und - soweit zulässig - zu ölen.
Die Länge von Schließzylindern ist so zu wählen, dass die Zylinder annähernd bündig zu Schildern oder Rosetten stehen, Überstände < 5 mm sind zulässig, Rückstände sind unzulässig.
Werden Bodendichtungen für Schalldämmzwecke an Türen gefordert, so sind diese seitenweise unterschiedlich einstellbar auszuführen. Das Nachstellen muss ohne Aushängen der Türen möglich sein. Die Art des Fußbodenbelages ist zu erfragen. Beschläge für Hauseingangstüren sind gegen Aushebeln gesichert zu gestalten, Hauseingangstüren von Mehrfamilienhäusern sollen Panikschlösser erhalten.
Bei Balkontüren sind grundsätzlich ein Schnäpper mit Zuziehgriff und eine Aluminium-Sattelschiene als Trittschutz auszuführen.
Für Kippflügel müssen zusätzlich zum Oberlichtbeschlag Fangscheren vorgesehen werden, welche die Kippbewegung des Flügels nach dem Aushängen der Öffnungsschere begrenzen (Fangstellung) und Durchschlagen verhindern.
Stulpflügel sind mit verdeckt liegender Handhebelbedienung auszustatten. Kantenriegelverschlüsse sind nicht zugelassen.
Bei Parallel-Schiebe-Kipptüren ist eine Aussperrsicherung vorzusehen.
Oliven und Rosetten sind standardmäßig mit Edelstahloberfläche auszuführen. Farbbeschichtete Oberflächen sind unzulässig.
Beschläge für Fernbedienung, z. B. Kurbeltriebe, sind nicht höher als 1,40 m über dem Fußboden anzubringen. Das gilt sinngemäß auch für aushängbare mechanische Fernbedienungen.
Beschläge von Dreh-Kipp-Fenstern in Bereichen zur Nutzung von Kindern oder verwirrten Personen sind vom AN generell als Kipp-vor-Dreh-Beschläge mit abschließbaren Oliven auszuführen. Für alle abschließbaren Oliven innerhalb einer Nutzungseinheit sind gleichschließende Schlösser auszuführen.
Beschläge benachbart angeordneter Elemente (z. B. Außentür und nebenliegendes Fenster) sollen auf gleicher Höhe über OKF eingebaut werden.
Die Schlösser sämtlicher Fluchtweg-, Brand- und Rauchschutztüren, insbesondere jedoch von allen Türen in Flucht- und Rettungswegen sind so zu wählen, dass mindestens zwei unterschiedliche Knaufzylinder und mechatronische Knaufzylinder mit Fluchttüreingung (frei beweglicher Sperrklinke) zum Einsatz gebracht werden können, die Türen müssen durch Brandversuch in Kombination mit diesen Zylindern geprüft sein.

3.11 Beschläge von Außentüren
Alle Außentüren mit Ausnahme von Balkontüren sind mit mindestens folgenden Beschlägen auszuführen:
Zugangs- oder Hauseingangstüren
Bänder:  3-tlg., mindestens 3 Bänder, pulverbeschichtet im Profilfarbton, mit Abschraubsicherung bei außenliegenden Bändern, 3-D-verstellbar
Drücker:  Drücker nach EN 179 in Edelstahl, kugelgelagert, mit eigener Rückstellfeder, außenseitig Knauf als Rohrrahmenbeschlag
Stange:  Edelstahlgriffstange außenseitig über ges. Türhöhe, d = > 42 mm
Rosetten: Außenseitig als Sicherheitsrosette mit Anbohrschutz
Schloss:  Panikschloss zur Öffnung von der Innenseite als Fallenriegelschloss
Obentürschließer: OTS als Gleitschienenschließer, silberfarbig, raumseitig, mit Anschlagbegrenzer und Feststellung in raumseitiger Montage
Schließblech: Als E-Öffner
Verglasung: VSG aus 2-mal SPG beidseitig als ISO-Scheiben, erforderliche Kennzeichnung nach BG-Vorgabe durch Folierung
Regenschiene: Nach außen aufschlagende, auf der Wand liegende Türen erhalten eine Regenschiene
Notausgangstüren
Bänder:  3-tlg., mindestens 3 Bänder, pulverbeschichtet im Profilfarbton, mit Abschraubsicherung bei außenliegenden Bändern
Drücker:  Drücker nach EN 179 in Edelstahl, kugelgelagert, mit eigener Rückstellfeder, außenseitig Knauf als Rohrrahmenbeschlag
Rosetten: Außenseitig als Sicherheitsrosette mit Anbohrschutz
Schloss:  Panikschloss zur Öffnung von der Innenseite als Fallenriegelschloss, Dreifachverriegelung
Überwachung: Magnetkontakt für Verschlussüberwachung
Obentürschließer: OTS als Gleitschienenschließer, silberfarbig, raumseitig, mit Anschlagbegrenzer
Schließblech: Als Sicherheitsschließblech zur Vorrüstung für Türöffner
Verglasung: VSG aus 2-mal SPG beidseitig als ISO-Scheiben; erforderliche Kennzeichnung nach BG-Vorgabe durch Folierung
Regenschiene: Nach außen aufschlagende, auf der Wand liegende Türen erhalten eine Regenschiene

3.12 Verglasungen
Soweit großflächige Verglasungen an Türen oder Ganzglastüren vorgesehen sind, sind diese vom AN entsprechend berufsgenossenschaftlicehr und ASR-Anforderungen mittels deutlich sichtbarer Folierung auf Augenhöhe zu kennzeichnen.
Verglasungen im Brüstungsbereich von Türen und deren Seitenteilen unterhalb 80 cm sind splittergeschützt durch Verwendung von ESG- oder VSG-Scheiben auszuführen.
Eine einbauort- und nutzungsspezifische Gefährdungsanalyse dazu, ob splitter- oder absturzsichernde Verglasungen erforderlich sind, obliegt dem AN als Teil seiner Werkstatt- und Montageplanung. Sind die entsprechenden Leistungen nicht Gegenstand der Beauftragung des AN, bietet dieser dem AG die entsprechenden Mehraufwendungen unaufgefordert an.
Soweit Verglasungen in Türen absturzsichernde Funktionen zukommen, sind die Verglasungen vom AN im Rahmen seiner Werkstatt- und Montageplanung ebenso wie die Befestigungs- und Lasteinleitpunkte der Türelemente selber entsprechend prüffähig statisch zu bemessen.

## ZTV Maler-/Lackierarbeiten
Zusätzliche Technische Vertragsbedingungen
Maler-/Lackierarbeiten
1 Grundlagen
Für die Leistungen dieses Gewerks gelten die VOB Teil C, insbesondere
- ATV DIN 18363: Maler-/Lackierarbeiten,
- ATV DIN 18364: Korrosionsschutzarbeiten an Stahlbauten,
- ATV DIN 18366: Tapezierarbeiten
und die Allgemein Anerkannten Regeln der Technik.
Ergänzend hierzu gelten die Regelwerke der nachstehend genannten Herausgeber in der zum Zeitpunkt der Ausführung gültigen Fassung als Grundlage von Kalkulation und Arbeitsausführung:
- BAF: Bundesverband Ausbau und Fassade im ZDB,
- BAKT: Bundesarbeitskreis Trockenbau,
- bauforumstahl e. V.,
- BFS: Bundesausschuss Farbe und Sachwertschutz e. V.,
- Bundesverband Farbe Gestaltung Bautenschutz,
- Bundesverband Korrosionsschutz e. V.,
- Deutsche Bauchemie e. V.,
- DGUV: Deutsche Gesetzliche Unfallversicherung e. V.,
- ift Rosenheim GmbH,
- Institut Feuerverzinken GmbH, Industrieverband Feuerverzinken e. V.,
- IVD: Industrieverband Dichtstoffe e. V.,
- RAL: Deutsches Institut für Gütesicherung und Kennzeichnung e. V.
2 Vorbereitung und Planung
Der AN hat den AG auf die für die angebotenen Leistungen erforderlichen bauseitigen Vorleistungen rechtzeitig hinzuweisen.
Vor Beginn der Arbeiten sind vom AN folgende Themen zu prüfen und ggf. zu planen:
- Überprüfung der Materialverträglichkeit und Eignung der Beschichtungssysteme für die beschriebenen Untergründe,
- Überprüfung der Beschichtungssysteme hinsichtlich der Verwendbarkeit an den jeweiligen Einbauorten,
- Abstimmen eines Farbkonzeptes zur Berücksichtigung bei der Auswahl der Beschichtungssysteme,
- Abstimmung verschiedener Beschichtungssysteme hinsichtlich der Aufbringreihenfolge,
- Überprüfung aller Untergründe auf Trag- und Haftzugfestigkeit sowie auf Eignung gemäß DIN 18363,
- Außenanstriche unter Einhaltung von Wasserfestigkeit, bleibender Schutz gegen Schlagregen und sonstige Bewässerung, Wasserdampf-Diffusionsanforderung und Farbechtheit,
- Schützen der Flächen gegen Veränderung durch Abdeckungen oder Flüssigfolien sowie eine fotografische Dokumentation.
3 Ausführung und Konstruktion
3.1 Ausführung
3.1.1 Allgemeine Hinweise
Der AN soll für den Beschichtungsaufbau einschließlich Haftgrund, Abtönstoffen und dergleichen Produkte desselben Herstellers und derselben Produktlinie verwenden, um das System als Ganzes zu erhalten. Bei nicht eindeutigen Produktbezeichnungen ist auf Verlangen die Bindemittelbasis nachzuweisen.
Sämtliche erforderlichen Schutzmaßnahmen im Zusammenhang mit den Maler- und Lackierarbeiten für Bauteile und Einrichtungen werden nicht gesondert vergütet. Dies gilt auch für das Abkleben von Fenstern, Fassaden, Türen, Bodenbelägen usw.
Die Abdeckungen von Steckdosen, Schaltern, Gurtwicklern usw. sowie sämtliche Türdrücker, Rosetten und eingelegten Dichtungen sind vom AN im Rahmen seiner Leistungen vor Arbeitsausführung zu entfernen und nach Arbeitsende wieder zu montieren. Selbes gilt im Außenbereich für vorhandene Hausnummern, Außenleuchten usw. Bei Lackarbeiten an Türen sind deren Beschläge vor Ausführung der Arbeiten vollständig zu entfernen.
Beim Aus- und Einbau von Dichtungen ist (z. B. durch Nummerierung) zu gewährleisten, dass sie am Herkunftsort wieder eingebaut werden.
Glas- und Aluminiumflächen sind bei Verwendung silikat- bzw. kalkhaltiger Anstrichstoffe durch Abkleben zu schützen.
Flexible Dichtungen dürfen nicht mit Lösungsmitteln auf Nitrozellulosebasis in Verbindung kommen.
Als Gefahrstoffe nach der GefStoffV oder den TRGS einzuordnende Anstrichstoffe und Lösungsmittel dürfen grundsätzlich nur in Originalgebinden auf der Baustelle verarbeitet werden. Ist eine Umfüllung nicht zu vermeiden, müssen die Behälter wie das Originalgebinde gekennzeichnet sein. Über den Verbleib von Reststoffen kann die Bauleitung einen Nachweis verlangen.
Fassadenbeschichtungen dürfen nicht bei starker Sonneneinstrahlung durchgeführt werden. Erforderlichenfalls ist in Absprache mit der Bauleitung eine Verschattung durch Planen o. Ä. vorzunehmen.
Zur Ausbesserung von kleinen Schäden, die beim Abrüsten entstehen, sowie zum Schließen von Befestigungslöchern - diese Arbeiten werden wegen der Geringfügigkeit vom Gerüstbauer durchgeführt - hat der AN Kleinstmengen des verwendeten Materials in der Originalfarbe der Bauleitung zu überlassen. Eine gesonderte Vergütung erfolgt nur, wenn die Menge 20 % eines Gebindes oder - bei Siloware - 10 kg übersteigt.
Strahlmittelrückstände sind so aufzunehmen, zu sammeln und nach landesrechtlichen Bestimmungen abzufahren, dass keine schädliche Belastung der Umwelt entsteht. Zeigt sich, dass die Rückstände als gefährlicher Abfall einzustufen sind, ist zur Abstimmung des weiteren Vorgehens der AG einzubeziehen.
Ein Verteilen der Strahlmittelrückstände im umliegenden Verkehrsraum, in Poren, Fugen und dergleichen sowie auf dem Gerüst ist aus diesem Grund durch geeignete Schutzmaßnahmen zu vermeiden.
Einbauteile, die korrosionsgefährdet und nach dem Einbau nicht mehr zugänglich sind, sind vorlaufend zu beschichten.
Einzelteile aus Holz, wie Scheuerleisten, Ortbretter u. A., erhalten den Deckanstrich grundsätzlich erst nach ihrer Befestigung, damit auch die Befestigungsmittel beschichtet sind.
Für die Fassadenreinigung muss der Bieter in der Lage sein, kurzfristig eine Probefläche nach dem ausgeschriebenen Verfahren zu reinigen bzw. vorzubehandeln.
3.1.2 Untergrund, Vorleistungen, Vorbereitung
Sämtliche Lackierungs-, Tapezier- und Malerarbeiten schließen die jeweils nötige Untergrundvorbehandlung (Schleifen, Grundieren usw.) ein, soweit die Untergründe aus den Unterlagen erkennbar sind. Bei Lackerneuerungsarbeiten sind das Entfernen loser Altanstriche, ggf. durch Abbrennen, sowie der Anschliff enthalten.
Sind Untergründe zu entkalken, so ist dazu die Verwendung eines speziellen Kalk-Entfernungsmittels vorgeschrieben; Salzsäure - auch verdünnt - ist grundsätzlich nicht zugelassen. Es ist ausreichend nachzuwaschen.
Sind Beschichtungen durch Abbeizen, Abbrennen oder Abschleifen zu entfernen, so erfolgt dies stets bis auf den unbeschichteten Untergrund.
Bei dunklen Tönungen ist ein Zwischenanstrich grundsätzlich im Farbton der Schlussbeschichtung auszuführen.
Werden im Leistungsverzeichnis Stärken der Tönungen angegeben, so gelten folgende Unterteilungen, wobei ein fließender Übergang möglich ist, für deckende Beschichtungen (als Orientierung):
helle Tönung: RAL 1004-1015; Hellbezugswert > 80
mittlere Tönung: RAL 2002-3000; 20 < Hellbezugswert < 80
dunkle Tönung: RAL 3003-8003; Hellbezugswert < 20
Der AN prüft vor Ausführung von oberflächensichtig verbleibenden Arbeiten, ob in der späteren Nutzung Streiflicht entstehen kann oder als künstliche Beleuchtung geplant ist. In diesem Fall sind Oberflächen streiflichttauglich herzustellen.
Im Innenbereich sind bei Holzuntergründen und nachfolgenden deckenden Lackierungen Löcher und Risse mit einem für den Untergrund geeigneten Holzkitt in passendem Farbton auszufüllen; bei lasierenden Anstrichen ist zuvor eine Absprache mit dem AG erforderlich. Letzteres gilt auch bei festgestellten Rissen im Außenbereich.
Schleifarbeiten auf Hölzern sind nur in Holzfaserrichtung zulässig, Farbabtrag mit Winkelschleifern, rotierenden Bürsten etc. ist unzulässig.
Furnierte Flächen dürfen vor dem Beizen nicht gewässert werden.
Sieht der AN Abbeizen durch Flammstrahlen vor, so ist eine ausdrückliche Genehmigung des AG einzuholen.
Können Gegenstände nicht in Strahlräumen gestrahlt werden, so ist vom AN zu gewährleisten, dass unbeteiligte Personen nicht gefährdet werden.
Bei allen mechanischen Entrostungsverfahren ist das Nachreinigen mit trockener, ölfreier Druckluft oder Absaugen einzukalkulieren. Bei maschineller mechanischer Entrostung ist zu sichern, dass die Oberflächen nicht beschädigt und nicht poliert werden.
Für konstruktive Stahlbauten sind keine Roststabilisatoren oder Penetriermittel zu verwenden.
Bei Stahlblech, Walzprofilen u. Ä. umfasst das Reinigen auch das Entfernen einer etwa vorhandenen Walzhaut sowie von Öl, Fett oder Staub. Strahlverfahren, auch Flammstrahlen, dürfen nur nach ausdrücklicher Zustimmung durch den AG angewendet werden.
3.1.3 Material, Güte, Nutzungsqualität, Oberfläche
Die Materialien müssen umweltfreundlich sein. Alle Anstriche und Beschichtungen sind entsprechend dem für die Nutzung vorgesehenen Systemaufbau des Herstellers auszuführen. Abweichungen bedürfen der ausdrücklichen Zustimmung des AG.
Als "ölbeständig" ausgeschriebene Beschichtungsstoffe müssen eine Zulassung für die Verwendung als Ölauffangwannenbeschichtung besitzen.
Sämtliche Metallanstriche und Holzanstriche werden, soweit nicht anders beschrieben, in seidenglänzender Ausführung hergestellt.
Rohrleitungen innerhalb von Deckendurchbrüchen und später nicht mehr zugänglichen Stellen erhalten einen entsprechenden Anstrich, besonders unter dem Gesichtspunkt des Korrosionsschutzes. Dies gilt auch, wenn die Leitungen mit einer Isolierung aus Armaflex o. Ä. versehen werden.
Hartmetallisolierungen erhalten einen weißen, waschfesten Anstrich.
Blechmantelisolierungen in verzinkter Ausführung erhalten keinen Anstrich, ebenso Alukaschierte Isolierungen wie auch Folienabdeckungen von Isolierungen.
Sämtliche Schaltschränke, auch wenn sie andersfarbig serienmäßig geliefert werden, erhalten einen einheitlichen Schlussanstrich bzw. sind in einer einheitlichen Farbe, die mit dem AG abzustimmen ist, zu liefern.
3.1.4 Rutschhemmung von Oberflächen
Die Vorgaben der DGUV-108-003 zur Rutschhemmung sind auch für nicht gewerbliche Bereiche mindestens einzuhalten. Die Rutschhemmungsklassen benachbarter Bereiche dürfen sich um nicht mehr als eine Rutschhemmungsklasse von einem Bereich zum benachbarten Bereich unterscheiden.
Außer in planmäßig dauerhaft im Wasser liegenden Bereichen sind für alle Bereiche, die sowohl nass als auch trocken begangen werden, beide Rutschhemmungsanforderungen (trocken nach DGUV 108-003 und nass nach DGUV 207-006) zu berücksichtigen.
Soweit die Bodenbeschichtungsauswahl des AG die erforderlichen Rutschhemmungen nicht berücksichtigt, teilt der AN dies dem AG rechtzeitig vor Materialbestellung unaufgefordert mit.
Soweit keine abweichende Rutschhemmungsanforderung im Positionstext beschrieben ist, gilt R10 als mindestens geschuldete Anforderung. Soweit Nassräume als Einsatzzweck erwähnt sind, gilt R10-B als Mindestanforderung.
3.2 Besondere Ausführung
3.2.1 Brand- und Korrosionsschutzbeschichtung
Der AN hat zusammen mit der Angebotsabgabe seine Qualifikation für Korrosionsschutzarbeiten gemäß Abschnitt 3.1 DIN EN ISO 12944-7 (KOR-Schein) vorzulegen.
Die Korrosionsschutzbeschichtung muss mit den nachfolgenden Beschichtungsstoffen verträglich sein und darf bei Wärmeeinwirkung nicht ablaufen. Werden andere Beschichtungsstoffe als Grundbeschichtung verwendet oder liegt bereits eine Altbeschichtung vor, so sind die Verträglichkeit und Eignung anhand entsprechender Prüfungen nachzuweisen. Hier ist zu beachten:
1. Die Grundbeschichtung muss den Korrosionsschutzanforderungen entsprechen; es gelten die für den Stahlbau gültigen Richtlinien und Normen.
2. Die vorhandene Schichtdicke darf 250 µm nicht überschreiten (einschließlich eventuell vorhandener Verzinkung).
3. Die vorhandene Beschichtung muss eine gute Haftung zum Untergrund haben; ein Gitterschnitt nach DIN EN ISO 2409 ist durchzuführen.
4. Die Beflammungsprobe mit einem Bunsenbrenner muss über ca. 5 Minuten ergeben, dass die vorhandene Beschichtung sich nicht vom Untergrund löst oder durch Wärmeeinwirkung abläuft. Es muss sichergestellt sein, dass der Brandschutz auch unter höchsten Temperaturbelastungen funktionsfähig bleibt.
Für Brandschutzbeschichtungen ist zu beachten:
- Es ist Sache des AN, die erforderlichen Schichtdicken je nach Untergrund, Dicke des zu beschichtenden Bauteils, dem U/A-Verhältnis gemäß Herstellervorschrift und Zulassung zu ermitteln. Dies gilt auch für die Untergrundvorbereitung, Anzahl und Art der einzelnen Beschichtungen,
- U/A-Werte müssen vor Arbeitsbeginn ermittelt sein, damit der Ausführende weiß, welche Trockenschichtdicken erfüllt werden müssen,
- Die Einhaltung der Prüfungsanforderungen der Brandschutzbeschichtungen ist vom Hersteller durch regelmäßige Eigen- und Fremdüberwachung nachzuweisen.
Beschichtete Bauteile dürfen nach der Beschichtung keine weiteren Bekleidungen erhalten, die das Aufschäumen des Dämmschichtbildners im Brandfall behindern. Der Mindestabstand sollte 40 mm betragen.
Vom AN ist als Nebenleistung an der beschichteten Konstruktion (ggf. mehrfach) ein Schild an auffälliger Stelle anzubringen, welches aufweist:
- Zulassungsnummer und Aussteller,
- Ausführungsdatum,
- Name und Anschrift der Firma des AN,
- Anzahl der Schichten,
- Gesamtdicke der Trockenschicht,
- Art der Schlussbeschichtung,
- Datum der nächsten Prüfung,
- Warnungshinweis vor Aufbringen artfremder Beschichtungen.
3.2.2 Renovierungsarbeiten
Leim- und Kaseinfarben sind vollständig vom Untergrund zu entfernen. Ein Überstreichen dieser Untergründe ist absolut untersagt.
Saugende, aber überstreichbare Altanstriche sind stets vor der weiteren Behandlung zu grundieren. Kreidende Untergründe sind gründlich zu reinigen; Anschleifen ist zulässig.
Schleifstaub von Holz- und Metallanstrichen ist vor Anstrichsausführung abzusaugen.
Sofern im Innenbereich auf Holzuntergründen Risse zu verspachteln sind, sind diese vor Auftragen des Grundanstriches nach ausreichender Trocknung abzuschleifen. Vor dem Verspachteln breiter Risse ist der Auftraggeber zu verständigen, um zu klären, ob eventuell darauf verzichtet wird. Im Außenbereich sind vollflächige Spachtelungen auf Holz unzulässig; vor Fleckspachteln ist Rücksprache mit dem Auftraggeber erforderlich.
Das Abbrennen von Altanstrichen bedarf der ausdrücklichen Erlaubnis durch die Bauleitung.
Mögliche Einlassstellen für Regen- oder Kondenswasser - auch in Kittfalzen - sind vor der Beschichtung mit geeigneter Spachtelmasse zu schließen.
3.2.3 Tapezierarbeiten
Falls aus der Sicht des AN alte Tapeten überklebt werden können, ist der AG darauf hinzuweisen und seine Zustimmung einzuholen. Der AN haftet für die Tragfähigkeit des bauseitigen Untergrundes, wenn Bestandstapeten verbleiben.
Stöße von Bauplatten (Gipskarton, Hartfaser u. Ä.) mit anderen Bauteilen (Putz, Beton) dürfen nicht überklebt werden, sie sind durch Fugenschnitt zu entkoppeln. Das gilt entsprechend für das Überkleben elastischer Fugen.
Für die Verarbeitung der Tapeten sind die Angaben des Herstellers zu beachten; sie sind zur Einsichtnahme bereitzuhalten. Soll danach auf Stoß geklebt werden, sind Überlappungen nicht zulässig. Stöße, Überlappungen und Doppelnahtschnitte sind unmittelbar an einspringenden Ecken anzuordnen, ein großflächiges Überkleben ist dort zu vermeiden.
Anstrichstoffe für Textilien dürfen diese nicht anlösen und sind so dünn aufzutragen, dass die Faserstrukturen bzw. -poren nicht verklebt werden.
Elemente aus verschiedenen Chargen innerhalb einer zusammenhängenden Fläche sind grundsätzlich nicht zulässig. Ist es aus produkttechnischen Gründen unvermeidbar, dass leichte Struktur- und Farbunterschiede auftreten können, so sind die Einzelteile aus verschiedenen Paletten zu entnehmen und zu mischen. Der Bauherr ist vorher auf diesen Umstand hinzuweisen und um sein Einverständnis zu ersuchen.
3.2.4 Fenster-Renovierungsanstriche
Die gesamte Ausführung erfolgt mindestens in Umfang und Qualität gemäß BFS-Merkblatt Nr. 18.
Im unteren Höhendrittel des Fensters sind alle Altanstriche außenseitig zustandsunabhängig bis auf das rohe Holz vollständig zu entfernen, der Beschichtungsaufbau ist ab dem Schutzgrund neu aufzubauen.
Vorhandene Fügefugen sind keilförmig aufzuweiten und mit Fugenfüllmasse beschichtungssystemimmanent zu verfüllen.
Alle annähernd horizontalen Holzkanten sind vom AN mit einer Schräge > 15° im Zuge der Schleifarbeiten auszuarbeiten, sodass eine zuverlässige Entwässerung gewährleistet ist.
Soweit Farbabtrag durch Schleifen erfolgt, sind lediglich Bandschleifgeräte mit Schliffrichtung in Holzfaserrichtung zulässig; nur in Eckbereichen dürfen Exzenterschleifer zum Einsatz gelangen.
Der AN prüft sämtliche Glasversiegelungen auf Ablösung, Versprödung und Funktionsfähigkeit. Nicht intakte Glasversiegelungen sind vollständig zu entfernen und mit überstreichfähiger Dichtstoffmasse zu erneuern.
3.3 Sonstiges
Soweit nicht anders beschrieben, sind sonstige kleinere Flächen nach Angabe des AG im Rahmen der schlüsselfertigen Gesamterstellung entsprechend mit einem Anstrich bzw. Anstrichsystem zu versehen.
Von angemischten Farbtönen ist dem AN je Objekt jeweils 1 Liter Orginalgebinde für Ausbesserungsarbeiten unaufgefordert zu überlassen. Von Tapeten ist mindestens eine Rolle je Muster zu übergeben.

## Los 17: Trockenbau
Datum: 12.01.2026

### Bereich 10 Vorbereitende Arbeiten

#### Abschnitt 10.10 Vorbereitende Arbeiten

**10.10.10 Schutzabdeckung, Boden, Alukarton**
Schutzabdeckung für Bodenflächen.
Leistungsbestandteile
- Aluminiumkaschierter Karton "Tetrapak"
- Stöße staubdicht verklebt
- alle Wandanschlüsse staubdicht verklebt
- Ausbau nach Anweisung der örtlichen Bauleitung
- Entsorgung nach AVV-Schlüssel
Zweck: Schutz des Rohfußbodens (Beton) vor Verschmutzung und Staub
Vorleistung: Rohbau
Folgeleistung: mineralische Bodenbeschichtung
Einbauort: Moduleinbauten Haus 1
Menge: 170,000 m2
Leistungsbereiche: 034
DIN 276 2018-12: 393

**10.10.20 Schutz durch Abkleben**
Schutz von Bauelementen durch vollflächiges Abkleben.
Leistungsumfang
- Dokumentation von Vorschäden an der abzuklebenden Leistung
- Abdecken und Abkleben
- Entfernen von Abdeckung und -klebung nach Ende der Malerarbeiten
- Entsorgung des Schutzmaterials
Zweck: Schutz der Vorleistung
Beanspruchung: durch Arbeitsausführung des AN
Vorleistung: Türen, Fenster, Holzprofile
Ausführung: PE-Folie und rückstandsfrei entfernbares Klebeband, u.a. für Lackoberflächen
Menge: 95,000 m2
Leistungsbereiche: 034
DIN 276 2018-12: 344

### Bereich 20 Trockenbauarbeiten

#### Abschnitt 20.10 Wände

**20.10.10 Metallständerwand GKB, 125mm, 55dB**
Metallständerwand mit Einfachständerwerk und Mineralwolledämmung.
Zweck: Raumtrennung
Vorleistung: Holzbau
Folgeleistung: Malerarbeiten
Brandschutz: ohne
Schallschutz: Rw, R ≥ 55 dB
Beplankung: GKB (DIN 18180), A (DIN EN 520), 2-mal 12,5 mm, beidseitig
Oberflächen: Q2 verspachtelt, malerfertig
Gesamtstärke: 125 mm
Dämmeinlage: mind. 60 mm
Metallständerabstand: 62,5 cm
Wandhöhe: bis 3,50m
Einbaubereich: Moduleinbauten Haus 1
Konstruktionsart: wie W112 o.glw.
Wandaufbau gem. Architektenplanung: IW-01
Menge: 79,000 m2
Leistungsbereiche: 039
DIN 276 2018-12: 342

**20.10.20 Metallständerwand, GKB, 75mm, F0, Vorwandelement**
Beplankung bauseitiger Installationselemente auf Unterkonstruktion, mit Gipskartonplatten, 2-seitig (Vorderansicht und Ablagefläche).
Hinweis: Die Oberkante oberseitiger Beplankung ist 2 cm niedriger auszuführen als Soll-Planmaß, um durch geplanten Höhenausgleich an Fliesenfugen angleichen zu können.
Zweck: häusliche Bäder
Beanspruchung: Spritzwasser
Vorleistung (baus.): Installationselement (z. B. Hänge-WC)
Folgeleistung: Waschbecken, WC, Dusche
Brandschutz: ohne
Beplankung: GKB (DIN 18180), A (DIN EN 520), 2x 12,5 mm, 1-seitig
Oberfläche: Q2 verspachtelt, malerfertig
Tiefe: ca. 22,5 cm, bis Vorderkante UK
Konstruktionsart: wie W626 o.glw.
Abrechnung nach Oberfläche
Einbauort: R 102, 107, 108
Wandaufbau gem. Architektenplanung: IW-03
Menge: 12,000 m2
Leistungsbereiche: 039
DIN 276 2018-12: 342

**20.10.30 Metallständerwand GKB, 225mm, F0, 54dB**
*** Bezugsbeschreibung
Metallständerwand mit Doppelständerwerk, verbindender Querbeplankung und Mineralwolledämmung als Installationswand.
Zweck: Raumtrennung
Vorleistung: Holzbau
Folgeleistung: Malerarbeiten, Fliesenarbeiten
Schallschutz: Rw, R ≥ 54 dB
Brandschutz: keine Anforderungen
Beplankung: GKB (DIN 18180), A (DIN EN 520), 2x 12,5 mm, beidseitig
Ständerachsabstand: 62,5 cm
Wandhöhe: bis 3,50 m
Oberflächen: Q2 verspachtelt, malerfertig
Gesamtstärke: 225 mm
Konstruktionsart: wie W116 o.glw.
Einbauort: R 107/108
Wandaufbau gem. Architektenplanung: IW-04
Menge: 8,000 m2
Leistungsbereiche: 039
DIN 276 2018-12: 342

**20.10.40 Metallständerwand GKB, 275mm, F0, 54dB**
*** wie Position 20.10.30
Gesamtstärke: 275 mm
Einbauort: R 102/103-104
Menge: 12,000 m2
Leistungsbereiche: 039
DIN 276 2018-12: 342

**20.10.50 Türöffnung anlegen, 1flg**
Anlegen von Türöffnungen, für 1-flg. Türen, in Trockenbauwänden.
Zweck: Durchgang
Vorleistung: Holzbau
Folgeleistung: Holztür mit Stahl-Umfassungszarge der Nachfolgepositionen
Öffnungsbreite: < 1,30 m i.L.
Inkl. UA-Profile an Laibung und Sturz
Deckenhöhe: bis 3,40 m
Menge: 5,000 St
Leistungsbereiche: 039
DIN 276 2018-12: 344

**20.10.60 Freies Wandende, d bis 150mm**
Freies Wandende einer Trockenbau-Ständerwerkswand.
Leistungsbestandteile:
- Verstärkte UA-Profile
- Stirnseitige Beplankung
- Kantenschutzprofile
Wandstärke: bis 150 mm
Menge: 3,200 m
Leistungsbereiche: 039
DIN 276 2018-12: 342

**20.10.70 Zulage Anpassung an Dachschräge**
Zulage für das Anpassen von Trockenbauwänden an Dachschrägen gegenüber Trockenbauwänden an waagerecht verlaufenden Decken.
Dachneigung ca. 27°
Menge: 35,000 m
Leistungsbereiche: 039
DIN 276 2018-12: 342

**20.10.80 Zulage Unterbrechung der Ständerkonstruktion durch Querbalken**
Zulage für das Errichten einer Wand aus Pos. 20.10.0010 (W112) genau im Bereich eines Querbalkens. Der Balken (50mmx140mm) wird in die Wand eingebaut und ist nach Fertigstellung nicht sichtbar.
Es ist erforderlich die Metallständerkonstruktion am Balken zu unterbrechen.
Leistungsbestandteile
- UW-Profile an Unter- und Oberseite des Balkens
- Schneidearbeiten CW-Wandprofile
Abrechnung nach Länge des Balkens
Menge: 8,000 m

**20.10.90 Revi-Tür, Standard, 1lg, 40x40cm**
Revisionsklappe in 2-lg. Standardausführung.
Leistungsbestandteile
- Wandrahmen
- Klappenrahmen
- Gipskarton-Einlage
- Verspachtelung
Zweck: Revisionsöffnung TGA
Brandschutz: F0
Einbau in: Vorwandelement W626
Beplankung: 2-lg., wie Hauptbauteil
Oberfläche: wie Hauptbauteil
Größe: 40x40 cm
Beschlag: Federbeschlag, klappbar, mit Sicherungsseil
Einbauort: R 102
Menge: 1,000 St
Leistungsbereiche: 039
DIN 276 2018-12: 354

**20.10.100 Holztraversen zur Lasteinleitung**
Konstruktionshölzer zur Aufnahme von Wandlasten.
Zweck: Verstärkung Trockenbauwand
Beanspruchung: Wandlasten
Vorleistung: Trockenbauunterkonstruktion
Folgeleistung:  Sanitärobjekte, Halterungen, Hängeschränke, Handläufe
Material: Konstruktionsvollholz (KVH) oder OSB-Bauplatte
Abmessungen (HxB): 300 x 625 mm
Einbauort: Küchenzeile, sowie im Bereich der Gitterrost-Decke
Menge: 45,000 m
Leistungsbereiche: 039
DIN 276 2018-12: 342

**20.10.110 Zulage Zementbauplatte statt GKB, 1lg**
Zulage für Zementbauplatten gegenüber den nicht imprägnierten Gipskartonbauplatten.
Zweck: Feuchteschutz in Nassräumen,
 bspw. in Schulen, Schwimmbädern, gewerbl. Umkleiden
Beanspruchung: Wasserbeaufschlagung
Folgeleistung: Abdichtung, Fliesenbeläge
Oberfläche: grundverspachtelt
Fugenausführung: Stöße verklebt
Einbauort: Barrierefreies WC R102, Dusche R 107
Menge: 40,000 m2
Leistungsbereiche: 039
DIN 276 2018-12: 345

**20.10.120 Zulage GKBI-Platten statt GKB, 2lg**
Zulage für eine imprägnierte (hydrophobierte) Ausführung gegenüber den nicht imprägnierten Gipskartonbauplatten.
Zweck: Feuchteschutz
Beanspruchung: Feuchträume geringer Anforderung
 (bspw. Bäder im Wohnungsbau)
Bezeichnung: GKBI (DIN 18180; n.aktuell), H2 (DIN EN 520)
Ausführung: 2-lagig
Abrechnung: je m2 Wandseite (Beispiel: beidseitig doppellagig hydrophobiert= 2,00 m2).
Einbauort: Umkleiden 103, 104, WC 108, Küchenzeile 110, Putzmittel-Raum 106, Analyseraum 109
Menge: 72,000 m2
Leistungsbereiche: 039
DIN 276 2018-12: 345

#### Abschnitt 20.20 Aussparungen und Durchlässe

**20.20.10 Aussparung, bis 0,15m2**
Aussparung in Trockenbauwänden.
Leistungsbestandteile:
- Öffnung anlegen
- CW-Profile in Laibung
Zweck: Durchführungen von Elektro- und Lüftungsleitungen
Ausführung: Profile in Laibungen sichtbar, miteinander verschraubt
Aussparungsform: rechteckig
Öffnungsgröße: bis 0,15 m2
Menge: 12,000 St
Leistungsbereiche: 039
DIN 276 2018-12: 344

**20.20.20 Anarbeitung an Kabelbündel**
1-seitige rauchdichte Anarbeitung mit GK-Platte und Spachtelmasse an Kabelbündel.
Flexible Elektroleitungen mit Kabelbinder zu Bündeln zusammenfassen,
Durchmesser Kabelbündel max. 6cm
Abrechnung je Wandseite einzeln
Menge: 10,000 Stk

**20.20.30 Aussparung Holzbalken, rechteckig, 50x140mm**
Durchführung von Holzbalken 50 x 140 mm durch Trockenbau und anarbeiten an diese.
Dies umfasst sowohl Durchführungen der Untergurte in der Dachschräge, als auch durch Innenwände.
Leistungsumfang:
- Herstellung Ausschnitt
- Einfassung
- Anarbeiten
Folgeleistung: Malerarbeiten
Menge: 20,000 St
Leistungsbereiche: 039
DIN 276 2018-12: 354

**20.20.40 Aussparungen für Sanitärinstallationen bis Ø 50 mm**
Herstellen von Aussparungen bis Ø 50 mm in Trockenbaukonstruktionen aus Gipskarton-, zementgebundenen Bauplatten oder imprägnierten Gipsbauplatten für Rohrdurchführungen.

Leistungsumfang:
- Anzeichnen
- Schneiden
- Nacharbeiten der Schnittkanten
- Schutz der Beplankung
Vorleistung: Sanitärinstallation, Unterkonstruktion der Trockenbauwand
Folgeleistung: Maler- oder Fliesenarbeiten

Die Größe der Aussparungen richtet sich nach den Erfordernissen der Sanitärinstallation.
Koordination mit dem Sanitärgewerk ist Bestandteil der Leistung.
Menge: 18,000 Stk

**20.20.50 Aussparungen für Sanitärinstallationen von Ø 50 mm bis 150 mm**
Wiederholung zu OZ 20.20.0040, jedoch für Aussparungen für Sanitärinstallationen mit Durchmessern von Ø 50 mm bis 150 mm
Menge: 6,000 Stk

**20.20.60 Aussparungen für Sanitärinstallationen von Ø 250 mm bis 350 mm**
Wiederholung zu OZ 20.20.0040, jedoch für Aussparungen für Sanitärinstallationen mit Durchmessern von Ø 250 mm bis Ø 350 mm.
Menge: 2,000 Stk

#### Abschnitt 20.30 Türen und Zargen

**20.30.10 Holztür, 32dB, VS, HPL, gefälzt, SUZ, 760x2135 mm**
*** Bezugsbeschreibung
Holz-Innentürelement, 1-flg. als Schallschutztür.
Leistungsumfang
- Türblatt
- Türzarge
- Sämtliche Beschläge und Dichtungen
Zweck: Schallschutztür
Vorleistung: Trockenbauwand
Mech. Anforderung: Kl. 2 (EN1192); M (RAL426)
Klimaanforderung: 2b (EN 12219); II (RAL 426)
Schallschutzanf.: Rw > 32 dB, im eingebauten Zustand (Rw,P > 37 dB)
Schallschutzklasse: 2 nach VDI 3728
Einbausituation: GK-Metallständerwand

Angaben zum Türblatt
Ausführung: Holztürblatt nach DIN 68706-1, d= bis 50 mm nach DIN 68706-1 Massivholzrahmen, Vollspaneinlage
Oberfläche: Schichtpressstoffbeschichtung (HPL)
Kantenausbildung: gefälzt
Einleimer: verdeckter Einleimer, beschichtet wie Oberfläche
Farbton: weiß RAL 9010 wie Wandfarbe

Angaben zur Zarge
Ausführung: Stahlblech-Umfassungszarge nach DIN 18111, d= 1,5 mm
Wandstärke: 125 mm
Ausführung: 2-teilig
Dichtung: Zargendichtung, 3-seitig umlaufend
Oberfläche: verzinkt und pulverbeschichtet weiß, RAL 9010 wie Wandfarbe, seidenmatt

Definitionen für die Beschläge
Bänder: 3-tlg., 3-D-verstellbar, Edelstahl
Drückergarnitur: Edelstahl mit Rosette
Schloss: Einsteckschloss nach DIN 18251, vorgerichtet für Profilzylinder, Schlossklasse 3, Riegel und Falle aus Stahl, verzinkt, Falle als "Flüsterfalle"
Bodendichtung: absenkbar, integriert in Beschlag
Türöffnungsmaß:  760 x 2135 mm

Einbau Türblatt nach Fertigstellung Bodenbeschichtung zeitlich getrennt von Zargeneinbau.
Türnummern gem. Architektenplanung: IT-101, IT-102, IT-103, IT-104
Menge: 4,000 St
Leistungsbereiche: 027
DIN 276 2018-12: 344

**20.30.20 Holztür, 37dB, VS, HPL, gefälzt, SUZ, 1010x2135mm**
*** wie Position 20.30.10
Schallschutzanf.: Rw > 37 dB, im eingebauten Zustand (Rw,P > 42 dB)
Schallschutzklasse: 3 nach VDI 3728
Türöffnungsmaß: 1010 x 2135 mm
Türnummern gem. Architektenplanung: IT-105, IT-107
Menge: 2,000 St
Leistungsbereiche: 027
DIN 276 2018-12: 344

**20.30.30 Zulage Feuchtraumtür**
Zulage zu 1-flg. Türelementen, für Feuchtraumgeeignete Ausführung, anstelle Standardausführung.
Beanspruchung: Badezimmer, Waschküche etc. mit hoher Luftfeuchtigkeit, jedoch ohne Spritzwasser/-reinigung
Anforderung: Feuchtraumtür RAL-RG 426-3
Kantenainleimer: allseitig beschichtet
Einbauort: IT-101, IT-102, IT-104
Anmerkung: Unterseitiges Kürzen der Türen ist nur nach Herstellervorgabe zulässig!
Menge: 3,000 St
Leistungsbereiche: 027
DIN 276 2018-12: 344

**20.30.40 Zulage Nassraumtür**
Zulage zu 1-flg. Türelementen, für Nassraumgeeignete Ausführung anstelle Standardausführung.
Beanspruchung: Räume mit Spritzwasser und/oder Nassreinigung
Anforderung: Nassraumtür nach RAL-RG 426-3
Kantenainleimer: mind. allseitig kunststoffbeschichtet
Einbauort: IT-103
Anmerkung: Unterseitiges Kürzen der Türen ist nicht zulässig!
Menge: 1,000 St
Leistungsbereiche: 027
DIN 276 2018-12: 344

### Bereich 30 Tapezierarbeiten

#### Abschnitt 30.10 Tapezierarbeiten

**30.10.10 Grundierung, Haftgrund**
Grundierung von Wand-/Decken- und Laibungsflächen mit Haftgrund.
Zweck: Verbesserung der Untergrundhaftfähigkeit für nachfolgenden Beschichtungsaufbau
Vorleistung: gereinigte Untergründe
Folgeleistung: Beschichtungsaufbau, Tapete
Ortsangabe: Moduleinbauten Haus 1
Menge: 529,000 m2
Leistungsbereiche: 037
DIN 276 2018-12: 345

**30.10.20 Glas-/Malervlies, vollflächig**
Vollflächiges Aufbringen von rissüberdeckendem Glasvlies/Malervlies an Wänden, Decken und Laibungen.
Zweck: diffusionsoffene, glatte Oberfläche
Vorleistung: gereinigte, grundierte Untergründe
Folgeleistung: Anstrich
Ortsangabe: Moduleinbauten Haus 1
Menge: 529,000 m2
Leistungsbereiche: 037
DIN 276 2018-12: 345

**30.10.30 Zulage Dachschrägen**
Zulage für die Ausführung vorbeschriebener Arbeiten (Pos. 30.10.0010 u. 30.10.0020) an Dachschrägen statt an Decken.
Menge: 141,000 m2
Leistungsbereiche: 037
DIN 276 2018-12: 345

### Bereich 40 Malerarbeiten

#### Abschnitt 40.10 Beschichtungen, Innenbereich

**40.10.10 Beschichtung, Dispersion, weiß, GK-Wandfläche**
*** Bezugsbeschreibung
Wandbeschichtung auf Gipskarton-Wandflächen mit lösemittel- und weichmacherfreien Produkten nach VDL-Richtlinie 01.
Leistungsumfang
- Grundierung
- Zwischenbeschichtung
- Schlussbeschichtung
Vorleistung: Gipskarton-Wandflächen mit Malervlies
Nassabrieb: Klasse 2, nach DIN EN 13300
Beschichtung: Kunststoff-Dispersionsfarbe, fungizidfrei "Blauer Engel"
Farbton: reinweiß, RAL 9010
Standardnutzung: Räume mit erhöhten Anforderungen an Strapazier-/Reinigungsfähigkeit
Menge: 318,000 m2
DIN 276/2008-12: 345

**40.10.20 Laibungsbeschichtung, Dispersion, NAK2**
*** wie Position 40.10.10
Ausführung als Laibungsbeschichtung, innen
Vorleistung: Fenster-/Türlaibung
Laibungstiefe: bis 10 cm
Menge: 77,000 m
Leistungsbereiche: 034
DIN 276 2018-12: 345

**40.10.30 Dispersionsbeschichtung, Decken/UZ, NAK2**
*** wie Position 40.10.10
Ausführung als Deckenbeschichtung an schräger Dachfläche.
Vorleistung: Gipskarton-Deckenflächen mit Malervlies
Neigung: ca. 27°
Menge: 141,000 m2
Leistungsbereiche: 034
DIN 276 2018-12: 354

**40.10.40 Beschichtung, Dispersion, abgetönt, GK-Wandfläche**
Wandbeschichtung auf Gipskarton-Wandflächen mit lösemittel- und weichmacherfreien Produkten nach VDL-Richtlinie 01.
Leistungsumfang
- Grundierung
- Zwischenbeschichtung
- Schlussbeschichtung
Vorleistung: Gipskarton-Wandflächen mit Malervlies
Nassabrieb: Klasse 2, nach DIN EN 13300
Beschichtung: Kunststoff-Dispersionsfarbe, fungizidfrei "Blauer Engel"
Farbton: Mausgrau, RAL 7005
Standardnutzung: Räume mit erhöhten Anforderungen an Strapazier-/Reinigungsfähigkeit
Einbauort: Moduleinbauten Haus 2 (Außenflächen)
Menge: 70,000 m2

**40.10.50 Höhenzulage Wandbeschichtungen**
Höhenzulage zu Wandbeschichtungen für die Ausführung von Wandflächen oberhalb H= 3,50 m (entsprechend Arbeitsgerüstebene über 2,00 m).
Leistungsbestandteile
- Zulage Mehraufwand Arbeitshöhe
- Herstellen des Höhenzugangs (Gerüst, Rollgerüst, Leiter, etc.)
Ortsangabe: Haus 2 R 207
Menge: 2,000 m2
Leistungsbereiche: 034
DIN 276 2018-12: 345

**40.10.60 Fugenverschluss, innen, Acryl**
Fugenverschluss, innen, als horizontale und vertikale Wand- und Deckenanschlüsse sowie an Türbekleidungen.
Fugenbreite: 6-8 mm i. M., Dreiecksfuge
Fugendichtmasse: Acryl, überstreichbar
Elastizität: Zul. Gesamtverformung (ZGV) > 20 %
Menge: 263,000 m
Leistungsbereiche: 034
DIN 276 2018-12: 354

### Bereich 50 Sockelleisten

#### Abschnitt 50.10 Sockelleisten

**50.10.10 Sockelleiste, profiliert, Holzwerkstoff, 5cm**
Sockelleiste, profiliert, aus Holzwerkstoff einschl. dauerelastische Acrylverfugung zur Wand.
Zweck: Wandabschluss
Vorleistung: Bodenbelag mineralische Beschichtung
Material: Holzwerkstoff
Oberfläche: Kunststoff
Sockelhöhe: 5 cm
Profil: ohne Profilierung, gerade, horizontale Oberkante
Ortsangabe: Innenräume Haus 1
Einbau nach Fertigstellung mineralische Bodenbeschichtung (baus. Ausführung im Anschluss an Malerarbeiten)
Menge: 124,000 m
Leistungsbereiche: 036
DIN 276 2018-12: 353

### Bereich 60 Stundenlohnarbeiten

#### Abschnitt 60.10 Stundenlohnarbeiten

*Hinweis: ABRECHNUNGSHINWEIS Stundenlohnarbeiten*
Stundenlöhne enthalten die Zulagen für Feiertags-, Samstags- und Sonntagsarbeit sowie für Überstunden.
Mit den Stundenlöhnen sind im Weiteren Fahrkosten, Aufwendungen für Verpflegung, Übernachtung sowie Kleinmaterialien, Einsatz von Kleinmaschinen und Verbrauchsmaterialien usw. abgegolten.
Ein Anspruch auf Ableistung der nachstehend genannten Stunden besteht generell nicht.
Ein Vergütungsanspruch für Zeitaufwendungen entsteht nur, wenn die voraussichtlich benötigten Aufwendungen vor Arbeitsausführung von der Bauleitung bestätigt/beauftragt wurden.
Für einfache Tätigkeiten, wie Transport, Reinigung, Stemm- und Abbrucharbeiten etc., gelangen grundsätzlich nur die Stundensätze für Bauhelfer zur Abrechnung.
Die vom AN angegebenen Stundensätze werden als Grundlage wechselseitiger Zeitaufwandsverrechnung zwischen AN und AG herangezogen.

**60.10.10 Stundensatz: Fachwerker**
*** Bedarfsposition ohne GB
Stundensatz für Leistungen, welche nicht in den Positionen erfasst sind und nur auf ausdrückliche Anweisung der Bauleitung gegen Nachweis zur Ausführung kommen.
Fachwerker
Menge: 5,000 h
Leistungsbereiche: 084
DIN 276 2018-12: 399

**60.10.20 Stundensatz: Bauhelfer**
*** Bedarfsposition ohne GB
Stundensatz für Leistungen, welche nicht in den Positionen erfasst sind und nur auf ausdrückliche Anweisung der Bauleitung gegen Nachweis zur Ausführung kommen.
Bauhelfer
Menge: 5,000 h
Leistungsbereiche: 084
DIN 276 2018-12: 399
